# Leistungsbeschreibung (GAEB 90, DA81)
Währung: EUR

## Leistungsverzeichnis
Datum: 17.10.23

**1.0 GEZE F 1200+ System**
Antriebssystem für einwärts öffnende Drehkipp- /
Kipp-Fenster zur täglichen Be- und Entlüftung.
Antriebssystem bestehend aus einer Antriebseinheit dem
F 1200+ und dem F 1200 Drehkippbeschlag.
Automatisierte Kippstellung bis Öffnungsweite von 180
mm ohne Kette und manuelle Öffnung in Drehstellung.

Im stromlosen Zustand ist eine mechanische Notver- und
-entriegelung möglich.
Antrieb mit integriertem Bedienelement und
Griffunktion zur Motorisierung des zugehörigen
Beschlags.

Die Anzahl der waagrechten / senkrechten
Mittelverriegelungen ist abhängig von der Größe des
Flügels.

Anwendung
Flügelmaße: .......mm Breite
  (min. 750 mm - max. 2400 mm)

  ........ mm Höhe
(bei vertikaler Bedienung durch F 1200+ min.980 mm -
max. 3500 mm)
(bei horizontaler Bedienung durch F 1200+ min. 750 mm
- max. 3.500 mm)
Ausstellweite in Kipp-Öffnung:  180 mm
Flügelgewicht:  max. 200 kg
(entsprechendes Anwendungsdiagramm ist in der
Einbauzeichnung zu finden)
Menge: 0,000 Stk

**1.1 GEZE F 1200 Drehkippbeschlag**
Drehkippbeschlag
Kurbeldrehkippbeschlag zur komfortablen und einfachen
Bedienung von großen und schweren Fenstern aus
Aluminium.
Der Beschlag besteht aus einer aufliegenden Bandseite
und einem verdeckt liegenden Zentralverschluss.

Beschlageigenschaften
Einsetzbar in Aluminium-Profilsystemen Schüco, Hueck,
Wicona mit folgenden Beschlagkammerabmaßen:
Flügelnut:  21 mm
Rahmennut:  14 mm
Nuttiefe Schubstange:  6,5 mm
Falzluft:  16 mm

Ausführung Beschlag
Farbton Bandseite:  (  ) EV1 / () nach RAL
Anschlagart / Einbaulage:  (  ) DIN R / (  ) DIN L
Menge: 0,000 Stk

**1.2 GEZE F 1200+ Antrieb**
Lüftungsantrieb zur Automatisierung von einwärts
öffnenden Kipp- und Drehkipp-Fenstern. Verwendbar nur
mit F 1200 Beschlag.

Funktionen
- Elektrisches Ver- und Entriegeln des Beschlags in
  Echtzeit mit manueller Drehfunktion sowie
  motorische Kipplüftung für den stufenlosen
  Lüftungsbetrieb von Drehkipp- und Kippfenster.
- Die hochwertige Antriebseinheit aus Aluminium dient
  als ergonomisches Griffelement bei manueller
  Bedienung in Dreh-Stellung.
- Nutzung der Dreh-Stellung kann entweder komplett
  deaktiviert oder nur für autorisierte Personen
  ermöglicht werden.
- Automatikmodus ermöglicht extrem laufruhigen
  Betrieb.
- Bedieneinheit mit kapazitiven Bedientasten mit
  LED-Hinterleuchtung ermöglicht eine intuitive
  Bedienung mit Handlungsempfehlung und verhindert
  somit Fehlanwendungen durch Nutzer.
- Eine LED-Statusanzeige veranschaulicht die
  Öffnungsindikation, den Betriebsmodus sowie die
  Warnhinweise bei Fehlanwendung.
- Präzise Steuerung des Bedienfeldes durch
  Annäherungssensor zur Identifikation der
  Nutzernäherung und Nutzerentfernung sowie
  Helligkeitssensor zur Anpassung an die
  Umgebungshelligkeit.
- Im stromlosen Betrieb kann der Antrieb mittels
  mechanischer Notentriegelung bewegt werden.

Anwendung
Vorgesehen für den GEZE Drehkippbeschlag F 1200 für
Flügelhöhen bis 3,5 m bei einem maximalen
Flügelgewicht bis zu 200 kg.
(spezielle Nutgeometrie und Anwendungsdiagramme des
Beschlags beachten).
Ausstellweite in Kipp-Öffnung:  180 mm

Ansteuerung
Manuelle Bedienung über integriertes Bedienfeld am
Antrieb und Einbindung in die Gebäudeautomation in
Verbindung mit GEZE IQ box KNX möglich.

Montage
Die Antriebseinheit kann sowohl vertikal als auch
horizontal montiert werden.
Ein Kabelübergang von Blendrahmen zum Flügel kann als
trennbarer Leitungsübergang ausgeführt werden.

Klemmschutz
Bis Schutzklasse 3 nach Maschinenrichtlinie
EG/42/2006 ohne zusätzliche Sensoren durch reduzierte
Schließgeschwindigkeit. In Verbindung mit der GEZE
IQ Box Safety und passender Sensorik bis
Schutzklasse 4 möglich (gemäß Sicherheitsanalyse).

Technische Daten
Versorgungsspannung:  24 V DC / ± 10 %
Stromaufnahme:  max. 2,5 A
Einschaltdauer:  ED 30 %
Leistungsverbrauch:  60 W
Umgebungstemperatur:  -5 °C bis +70 °C
Entriegelungszeit:  < 4s
Schalldruckpegel  < 38 dbA (Automatikmodus)
Geschwindigkeit (Kipp) Automatikbetrieb
  11 mm/s an Hauptschließkante
Geschwindigkeit (Kipp) manuell
  bis zu 32 mm/s an Hauptschließkante

Gehäuse
Schutzart:  IP 40
Gehäuse:  Aluminium
Abmessungen:  506 x 53 x 45 mm (B x H x T)
Montageposition:  (  ) vertikal  / (  ) horizontal
Oberfläche:  Eloxal EV1
Farbton:  (  ) EV1 / (  ) nach RAL ....
Seitenkappe:  (  )  RAL 7012 / (  ) nach RAL ....

Ausführung
Anschlagsart / Einbaulage: (  ) DIN R / (  ) DIN L
Drehfunktion: (  ) nicht gesperrt
  (  ) mechanische Drehblockade
  (Schlüssel)
  (  ) softwareseitige Drehblockade
Menge: 0,000 Stk

**1.3 Kabelübergang**
Verdeckt liegender Kabelübergang in der Falzluft zur
Stromversorgung der Fensterantriebe. Kabelübergang mit
lösbarer Steckverbindung.

Anwendung
Zur Stromversorgung von Antrieben die am Fensterflügel
montiert werden
Flügel und Rahmenmontage

Ausführung
(  ) Kabelübergang 4 m / 6 m
(  ) Kabelübergang 2 m / 3 m
Menge: 0,000 Stk

**1.4 Netzteil - Netzteil NT 6,25 A - 24 V HS**
Netzteil zur Hutschienenmontage und zur Versorgung von
24 V Antrieben und Steuerungen.

Technische Daten
Ausgangsspannung: 24 V DC
Betriebsspannung: 230 V +/- 10%
Ausgangsstrom:  max. 6,25 A
Schutzart: IP20

Ausführung
Hutschienengehäuse: grau
Größe B x H x T [mm]: 72 x 95 x 66,5
Material: Kunststoff
Menge: 0,000 Stk

**1.5 Aufputzgehäuse**
Gehäuse zur Aufputzmontage von Hutschienen-Bauteilen
wie Netzteile oder Steuerungen. Mit integrierter 35 mm
Hutschiene für Geräte mit max. 7 Teilungseinheiten (18
mm).

Technische Daten
Schutzart: IP 40
Kabeleinführung Aufputz oder Unterputz

Ausführung
Größe B x H x T [mm]: ca. 193 x 130 x 82
Farbe: weiß
Kaskadierbar
Material: Kunststoff
Menge: 0,000 Stk

**1.6 Gebäudeautomationssystem für Lüftungsregelung inkl. Softwareapplikation - natürliche Nachtauskühlung**
Gebäudeautomationssystem in kompakter Bauweise für
Schaltschrankmontage.

Leistungsfähiger Gebäudeautomationscontroller für
standardisierte Kommunikationsprotokoll KNX,
konfigurierbare Logikbausteine (z.B. Mathematische
Grundfunktionen, sonnenstandgeführte Rolladen- und
Jalousiesteuerung, Temperaturregelung).

Funktionen
- Szenen können individuell erstellt werden
- Je Projekt können bis zu 1.000 KNX
  Gruppenadressen-Datenpunkte angelegt werden
- In der Benutzerverwaltung können bis zu 62 Benutzer
  angelegt werden.
- Visualisierungsfunktion für PC mit Windows®
  Betriebssystem oder mobile Endgeräte (iOS und
  Android,bis max. 10 Geräte zeitgleich)
- KNX Schnittstellenfunktion, um das ETS-Projekt aus
  der Ferne in Betrieb nehmen zu können
- Die Visualisierungsoberfläche ermöglicht die
  Anzeige aller Fensterzustände und Raumwerte
- Inkl. Softwareapplikation natürliche Lüftung
- KNX basierte Lüftungsregelung für motorisch
  betriebene Fenster zentral im Gebäude und
  individuell für jeden Raum
- Klimazonen individuell ansteuerbar (bis zu 64
  Szenen)

Zeitgesteuerte Lüftung
Verschiedene Zeiten können je nach Klimazone
eingestellt werden wie Stoß- und Dauerlüftung sowie
Frischluftspülung.

Nachtlüftung
Während Nicht-Belegungszeit zur Reduzierung des
Energieverbrauchs (des aktivierten Kühlsystems).

Raumluftqualität
Bedarfs-gerechte Lüftung CO2- basiert, mit
einstellbaren Schwellenwerten.

Zentrale Ansteuerung
Zentrale Schließbefehle zu einstellbaren Uhrzeiten und
witterungsbedingt für definierte Fenstergruppen. Eine
Nutzer-Übersteuerung der Regelung ist möglich.

Benutzeroberfläche
Je nach Raum oder Gebäude können auf der
Benutzeroberfläche verschiedene Ansichten eingerichtet
werden. Zustände für Raumkonditionen (CO2- und
Temperaturwerte), Status der Fenster-Elemente und
wahlweise Beschattungssysteme und
Heizungsgeräte.

Montage
Montage auf DIN-Schiene auf Schaltschrankmontage

Technische Daten
KNX Medium: TP256
Nennspannung: DC 24 bis 30 V
Leistungsaufnahme: 4 W
IP-Kommunikation: Ethernet 10/100 BaseT (10/100 Mbit/s)
Unterstützte Protokolle: DHCP, AutoIP, TCP/IP, UDP/IP

Anschlüsse
IP: 2 x Buchsen RJ45
KNX: Anschluss- und Abzweigklemme
Umgebungstemperatur: 0 °C bis +45 °C

Inkl. Gerätenetzteil, Systemgehäuse für
Schaltschrankmontage und Montagezubehör

Planungsleistung GEZE KNX Lüftungsregelung
Natürliche Nachtauskühlung
Menge: 0,000 Stk

**1.7 IQ box KNX**
Für die Anbindung der GEZE Fensterantriebe IQ
windowdrive zur intelligenten natürlichen Lüftung in
das KNX Gebäudesystem.

Die IQ box KNX ist kompatibel mit folgenden GEZE
Fensterantrieben ab Softwareversion 3.0:
· Spindelantrieb E 250 NT
· Kettenantrieb Slimchain
· Kettenantrieb Powerchain
· Verriegelungsantrieb Power lock
· F 1200+

Die Ansteuerung der angeschlossenen Antriebe (Position
in %, Geschwindigkeit in % sowie Rückmeldung der
aktuellen Position des Fensterzustandes (geschlossen /
offen / öffnet / schließt / Position) erfolgt durch
den KNX Gebäudebus.
Lüftungsfunktionen, Spaltlüften und Zeitlüften sind
ohne weitere Steuerungen sicherzustellen.

Technische Daten
Versorgungsspannung: 24 V DC,+-25 %, SELV
Max. Strom Antriebe: 6 A
Eigenstromaufnahme an KNX-Bus: 5 mA
Eigenstromaufnahme an 24 V: 25 mA
Schutzart / Schutzklasse: IP 20 Schutzklasse III
Umgebungstemperatur: 5 °C .. +70 °C
Anschlussquerschnitt: 24 V & Antrieb 1,5 mm²
Anschlussquerschnitt Taster 0,5 mm²
Max gesamt Antriebsleitungslänge: 15 m
Maße Unterputz-Gehäuse (UP): 50 mm x 45 mm x 19 mm
Maße Hutschienen-Gehäuse (HS): 98 mm x 62 mm x 18 mm
(2 TE)

Ausführung Gehäuse
(  ) Unterputzgehäuse:  IQ Box KNX UP
(  ) Hutschienengehäuse: IQ-Box KNX HS
Menge: 0,000 Stk

**1.8 KNX Spannungsversorgung USB**
USB Anschluss für Bus-Zugriff. Planungsleistung
GEZE KNX Spannungsversorgung.
Menge: 0,000 Stk

**1.9 KNX Linien- / Bereichskoppler**
Planungsleistung GEZE KNX Linien-/Bereichskoppler.

Eigenschaften
· Als Linienverstärker einsetzbar
· Mit integriertem Busankoppler
· Mit 2 gelben Datenverkehr-LEDs für über- und
  untergeordneter Linie
· Mit grüner Betriebs-LED, roter Programmier-LED und
  roter Diagnose-LED
· Mit Programmiertaste und roter
  Programmier-LED-Busanschluss über Anschlussklemme
· Linienanschluss über Anschlussklemme
Menge: 0,000 Stk

**2.0 CO2 / Temperatur Sensor Klimazone**
Der Sensor KNX Touch misst die CO2-Konzentration, die
Temperatur und die Luftfeuchtigkeit im Raum und
berechnet den Taupunkt. Über den Bus kann der
Innenraumsensor externe Werte von Temperatur,
Feuchtigkeit und CO2-Konzentration empfangen und mit
den eigenen Daten zu Gesamtwerten (Mischwerte z.B.
Raumdurchschnitt) weiterverarbeiten.
Der KNX Touch hat zwei Touch-Taster, die zur
Veränderung der Raumtemperatur (Solltemperatur), zur
Umschaltung zwischen Betriebsmodi oder als frei
programmierbare Bustaster verwendet werden können.
Integrierte PI-Regler steuern eine Lüftung (nach
CO2-Konzentration und Luftfeuchtigkeit) und eine
Heizung/Kühlung (nach Temperatur).
Das integrierte Display zeigt die eigenen Werte und
über den Bus empfangene Daten (z.B. Datum, Uhrzeit).
Das Gehäuse wird mit einem Rahmen der im Gebäude
verwendet Schalterreihe ergänzt und passt sich so
nahtlos in die Innenausstattung ein.
Hinweis: Rahmen bauseits

Planungsleistung GEZE CO2/Temperatur-Sensor
Klimazone
Menge: 0,000 Stk

**2.1 KNX Wetterstation**
Funktionen
· Helligkeitsmessung (aktuelle Lichtstärke)
· Windmessung
· Niederschlagserkennung
· Außentemperatur
· GPS-Empfänger
· Sonnenpositionserkennung
· Beschattungserkennung
· Wochen- und Kalenderzeitschaltuhr

Planungsleistung GEZE KNX Wetterstation
Menge: 0,000 Stk

**2.2 IQ box Safety HS**
TÜV-geprüftes Sicherheits-Schaltgerät zur Absicherung
von Haupt- und Nebenschließkanten kraftbetätigter
Fenster, Klappen und Lichtkuppeln etc. In Kombination
mit Sicherheitsschaltleisten oder/und berührungslosen
Sensoren. TÜV-zertifiziert entsprechend der
Maschinenrichtlinie 2006/42/EG. Je Fenster ist eine IQ
box Safety erforderlich. Bei Gefahrenerkennung
durch die Sensorik stoppt oder reversiert das
kraftbetätigte Fenster die Bewegung und verhindert die
Verletzungsgefahr.

Eigenschaften
- Genügt höchsten Schutzklassenanforderungen für
  kraftbetätigte Fenster gemäß Risikobeurteilung nach
  Maschinenrichtlinie 2006/42/EG (Schutzklasse 4)
- Für natürliche Lüftung (24V Netzteil, KNX, IQ gear)
  und/oder Rauch- und Wärmeabzugsanlagen (RWA
  Zentrale)
- DIP Schalter zur (De-)Aktivierung der
  Sensoreingänge
- Anpassung der Parameter mit Service Terminal ST 220
  möglich
- Hutschienengehäuse mit stechbaren Klemmen zur
  einfachen Verdrahtung
- Integrierter Taster zum manuellen Schließen der
  Fenster im Servicefall

Anschlussmöglichkeiten
Die IQ box Safety ist kompatibel mit den GEZE
Fensterantrieben IQ windowdrive (24 V DC) ab
Softwareversion V3.2:
- Spindelantrieb E 250 NT (auch in RWA Öffnungs- und
  Verriegelungssystemen)
- Kettenantrieb Slimchain
- Kettenantrieb Powerchain
- Verriegelungsantrieb Power lock
- F1200+ ab Softwareversion 1.0
Vorparametrierte Eingänge für berührungslose Sensoren
z.B. GC 339 oder GC 342
Vorparametrierte Eingänge für Sicherheitsschaltleisten
(Abschlusswiderstand von 4,5 k  bis 22 kOhm)

Technische Daten
Versorgungsspannung  24 V DC, +-25 %
Max. Strom Antriebe  10 A
Umgebungstemperatur  -5 °C.+70 °C
Max. Anschlussquerschnitt  2,5 mm²
Max. Länge der Leitung zum Antrieb  50 m
Max. Leitungslänge Sensor  siehe technische Daten
des jeweiligen Sensors
Maße Hutschienen-Gehäuse (HxTxB) 90 mm x 60 mm x 35 mm
(2 TE)

Nachweise
TÜV, EN ISO 13849-1:2016-06 und DIN EN ISO
134849-2:2013-02; Sicherheit von Maschinen-
Sicherheitsbezogene Teile von Steuerungen

Hinweis
Nach Maschinenrichtlinie 2006/42/EG muss für
kraftbetätigte Fenster eine Risikobeurteilung erstellt
werden. Die GEZE Sicherheitsanalyse für kraftbetätigte
Fenster kann als Leitfaden für die Risikobeurteilung
genutzt werden. Aus diesen Anforderungen heraus ergibt
sich die nötige Schutzklasse des Fensters und die
Definition der Schutzmaßnahmen. Da die Fenster- und
Einbauarten sowie die bauliche Gegebenheiten stark
variieren, ist eine Machbarkeitsprüfung vorab stets
empfehlenswert(besonders bei Nachrüstungen).
Menge: 0,000 Stk

**2.3 Sensorik zur Absicherung (Eventualposition)**
Sicherheitsschaltleisten oder/und berührungslose
Sensoren zur Absicherung der Haupt- und
Nebenschließkanten am Fenster

Definition des abzusichernden Fensters
(  ) Einwärts öffnend
(  ) Drehkipp-Fenster
(  ) Kippfenster
(  ) Drehfenster
andere Flügelarten auf Anfrage möglich

·  mm Breite
·  mm Höhe
·  mm Montagehöhe
·  mm Öffnungsweite
Menge: 0,000 Stk

**2.4 GEZE Laserscanner GC 342 (Eventualposition)**
Selbstüberwachter Laserscanner zur Absicherung der
Haupt- und Nebenschließkante am Fenster.

Technische Daten
Schutzart IP54
max. Erfassungsfeld 4 m (diagonal)
Min. Montagehöhe 2500 mm
Max. Montagehöhe 3870 mm

Ausführung
(  ) außen
(  ) innen
(  ) nirofarben
(  ) schwarz
(  ) weiß

Schutzhaube zum Schutz des Laserscanners gegen
Störeinflüsse
(  ) nirofarben
(  ) schwarz
(  ) nach RAL

oder/und
Menge: 0,000 Stk

**2.5 GEZE Aktiv-Infrarot-Lichtvorhang GC 339 (Eventualposition)**
Selbstüberwachter Lichtvorhang zur Absicherung der
Haupt- und Nebenschließkanten am Fenster.

Technische Daten
Schutzart IP54
Erfassungsfeld (bei Montagehöhe 2,2 m) bis 2,2 x 0,35
m (B x T)
10 einstellbare Lichtvorhangkonfigurationen
Min. Montagehöhe 2000 mm
Max. Montagehöhe 3000 mm

Ausführung
(  ) außen
(  ) innen

Ausführung
( ) nirofarben
( ) schwarz
( ) weiß

oder/und
Menge: 0,000 Stk

**2.6 Sicherheitsschaltleisten (Eventualposition)**
Sicherheitsschaltleisten zur Absicherung der Haupt-
und Nebenschließkanten am Fenster. Abschlusswiderstand
zwischen 4,5 k Ohm und 22 k Ohm zur Verwendung mit der
IQ box Safety.

Maße des Fensters ...
Anzahl der Sicherheitsschaltleisten pro Fenster ...
Länge(n) der Schaltleiste(n) ...
Menge: 0,000 Stk

**2.7 Lieferung und Montage**
Lieferung, Montage und Inbetriebnahme durch
Werksmonteure bzw. Servicepartner. Durchführung einer
Sicherheitsanalyse, Einweisung des Betreibers in die
Funktion der Anlage und Übergabe der Dokumentationen.
Jährliche Wartung und technische Prüfung durch einen
vom Hersteller autorisierten Sachkundigen inkl.
Dokumentation der Prüfung in einem Prüfbuch.
Menge: 0,000 Stk

**2.8 Dienstleistung Projektleitung pauschal**
Diese Position beinhaltet grundsätzliche
Projektierungstätigkeiten, die zur Planung des hier
angebotenen Systems notwendig sind.
Hierzu gehört die Planung sowie die Projektleitung
bezüglich des angebotenen Gewerks.
Des Weiteren ist in dieser Position der
Abstimmungsaufwand zwischen dem Montagepartner / dem
Planer und der GEZE GmbH beinhaltet.
Weiter ist die Erstellung eines Pflichtenheftes
beinhaltet, das die Ausführung nach Abstimmung
umschreibt.
Tagessatz pauschal

Bei Bedarf einer vor-Ort-Präsenz zu
Projektleitungszwecken wird dies separat berechnet,
zuzüglich Reisekosten und Spesen.
Menge: 0,000 Stk

**2.9 Dienstleistung Klimazonenregelung natürliche Nachtauskühlung**
· Parametrierung einer Klimazone nach Vorgaben
  Betreiber/Planer laut Lastenheft
· Einbindung der betroffenen Antriebe je Klimazone
· Einbindung der betroffenen Sensorik je Klimazone
· Erstellung von max. 3 Szenen je Klimazone (z.B.
Tagesregelung, Nachtauskühlung, Stoßlüftung in
Pausenzeiten)
Weitere Szenen können gegen Mehrpreis erstellt werden
(Abrechnung gemäß Aufwand)
Menge: 0,000 Stk

**3.0 Dienstleistung Parametrierung KNX**
KNX-Programmierung der durch die GEZE GmbH gelieferten
KNX-Komponenten nach zuvor abgestimmten Vorgaben des
Planers / Betreibers.
Max. 100 KNX-Komponenten IQ box KNX und max. 30 .
Stück Sensorik KNX.
Inklusive Dokumentationserstellung aus ETS5 und
inklusive Labeling KNX Komponenten (physik.
Adresse).
Menge: 0,000 Stk

**3.1 Dienstleistung Parametrierung Datenpunktübergabe**
Gateway KNX -> BACnet bauseits
KNX Programmierung Übergabe Datenpunkte GLT max. 500
KNX-Datenpunkte
Menge: 0,000 Stk

**3.2 Dienstleistung Lüftungsregelung KNX**
Programmierung Lüftungsregelung unter Berücksichtigung
der Innen- und Außenwerte Temperatur, CO2, Wind, Regen
(max. 500 Datenpunkte)
Menge: 0,000 Stk

**3.3 Dienstleistung Vorverdrahtung der Gehäuse**
Vorverdrahtung der Gehäuse ja Klimazone / Raum:
· Verdrahtung Netzteil mit IQ box KNX, IQ box Safety
bzw. KNX- Schaltaktor
Menge: 0,000 Stk

**3.4 Dienstleistung Inbetriebnahme vor Ort**
Inbetriebnahme der KNX Komponenten (keine Montage,
diese hat bauseits vorab zu erfolgen!).
Inbetriebnahme der GEZE natürliche
Nachtauskühlungs-Applikation inkl. Einstellung der
Klimazonen.

Tagessatz pauschal
Es werden (xx ) Tagessätze veranschlagt; Abrechnung
gemäß Aufwand.
Menge: 0,000 Stk

USt %: 19,00
